# Treppenhäuser Greifswalder 20
Angebotsaufforderung (GAEB DA 2000 1.2, DA83)
Projekt: 017809
Währung: EUR
Erstellt mit: GAEB Toolbox V3.3 G90 R20230829, iTWO_64 V24.0.454, 12.08.2026

## 42 Treppenhaus + Innenhof Greifswalderstraße 20
Datum: 12.08.2026

*Hinweis: A) ALLGEMEINE VORBEMERKUNGEN FÜR*
A)  ALLGEMEINE VORBEMERKUNGEN FÜR  EINHEITSPREISABKOMMEN (EPA)
  Stand 01.04.2016
=================================================================

A1) ALLGEMEINES

In den Positionen dieses Leistungsverzeichnisses sind häufig wiederkehrende Reparaturarbeiten beschrieben.

Dem Einheitspreisabkommen liegen die "Zusätzliche Vertragsbedingungen für die Ausführung von Bauleistungen (Z-VOB/B)" der Immeo=Wohnen, Stand April 2016, zugrunde. Für sich auf dieses EPA beziehende Einzelaufträge (Leistungsabrufe) gelten die Vertragsbedingungen in jedem Einzelfall als vereinbart. Sofern zukünftig als Ersatz für die aktuell gültigen Z-VOB/B Stand April 2016 mit dem Auftragnehmer (AN) neue Z-VOB/B vereinbart werden, gelten für nach
Gültigkeitsbeginn die neuen Z-VOB/B beauftragte Leistungen ausschließlich die neuen Z-VOB/B.

Für nach diesem Einheitspreisabkommen ausgeführte Leistungen gelten, ergänzend zur den jeweiligen Leistungsbeschreibungen der einzelnen Positionen, bei evtl. Widersprüchen in nachfolgend genannter Reihenfolge, folgende Bedingungen:

1. diese ““Allgemeine Vorbemerkungen für Einheitspreisabkommen““ (A)
2. die sich anschließenden ““Allgemeine technische Vorbemerkungen““ (B)
3. die sich anschließenden ““Besondere technische Vorbemerkungen““ (für dieses Gewerk) (C)
4. die ““Zusätzliche Vertragsbedingungen für die Ausführung von Bauleistungen Z-VOB/B““
5. Baustellenordnung der Immeo=Wohnen in der jeweils gültigen Fassung

Mit Unterzeichnung des EPA erklärt der AN, dass von ihm sämtliche gesetzlichen, behördlichen und berufgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1)  Alle Handwerker/Mitarbeiter des AN haben die Verbespflichtung,  Kunden (Mietern) höflich und
  hilfsbereit zu begegnen. In Gesprächen mit den Mietern ist das  Bemühen von Immeo=Wohnen
  um einen verbesserten Kundendienst herauszustellen.

2)  Die Mieter sind rechtzeitig vor Durchführung der  Reparaturarbeiten zu verständigen, ggf. durch
  Aushang im Treppenhaus oder auch individuelle  Terminvereinbarung mit dem einzelnen Mieter.

3)  Reparaturen sind sofort, spätestens innerhalb von 2 Arbeitstagen  nach Beauftragung,
  durchzuführen. Sofern die Frist aus Gründen, die der AN nicht zu  vertreten hat, nicht einzuhalten
  ist, ist der AG unverzüglich zu unterrichten.

4)  Möbel und sonstiges Mietereigentum, Bodenflächen und  angrenzende Bauteile etc. im Bereich
  der auszuführenden Arbeiten sind durch Folie, evtl. Schaltafeln  oder Ähnliches zu schützen.

A3) PREISE

Die, für die Ausführung von Leistungen nach diesem EPA, hier festgeschriebenen Preise gelten für Reparaturarbeiten bis zum Rechnungsbetrag von höchstens 1.500,-- EURO einschl. Mehrwertsteuer je Einzeleinzelfall.

Soweit und sobald Überschreitungen absehbar sind, ist hierüber der Abteilung Einkauf des AG ein schriftliches Angebot einzureichen und eine gesonderte Vereinbarung zu treffen.

In den Einheitspreisen sind sämtliche Kosten, wie Lohn-, Material- und Nebenkosten enthalten, insbesondere auch:

1)  Koordination / Terminabsprache(n) mit dem(den) Mieter(n) /  Kundenbetreuer(n) / Bauleiter(n)

2)  sämtliche Fahrt- und Transportkosten,

3)  sämtliche tariflichen Zulagen wie z.B. Schmutz- und  Staubzulagen, Zulagen für ekelerregende
  Arbeiten etc.,

4)  die Gestellung, Vorhaltung und spurlose Entfernung aller  erforderlichen Gerüste und
  Absperrungen (ggf. auch Warnschilder) bis zu einer Höhe der  Arbeitsbühne von 2 m; die
  Mitbenutzung der Gerüste ist allen mit Reparaturarbeiten  beschäftigten Firmen kostenlos zu
  gestatten,

5)  Befestigungsmittel aller Art; Hilfsstoffe wie Nägel, Bindedraht und  Kleinmaterial sowie alle
  Baustoffe, die zur kompletten Erstellung der Leistung erforderlich  sind,

6)  die Abdeckung von Einrichtungsgegenständen zum Schutz vor  Beschädigung und
  Verschmutzung

7)  das, ggf. @tägliche, Säubern der Arbeitsstelle

8)  der Ausbau und Abtransport sowie die ordnungsgemäße  Entsorgung, einschließlich
  Kippgebühren, sämtlichen Bauschutts und aller alter, schadhafter  Teile. Teile, für die sich der
  AG eine generelle oder einzelfallbezogene Prüfung vorbehalten  hat, sind bis zu diesem
  Zeitpunkt, längstens jedoch für die Dauer von 10 Wochen, vom  AN vorzuhalten und dürfen erst
  danach entsorgt werden.

9)  Alle weiteren Nebenleistungen, die zur Erfüllung der in den  Leistungspositionen beschriebenen
  Hauptleistungen, unter Beachtung aller einschlägigen  Vorschriften, erforderlich sind, im EPA
  aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position ““An-/Abfahrtpauschale““ darf grundsätzlich nur einmal pro Auftrag  berechnet werden, auch wenn mehrere Anfahrten (auch an verschiedenen Tagen) erforderlich sind. Sollten mehrere Anfahrten aus Gründen erforderlich sein, die ausschließlich der AG oder der Mieter zu vertreten hat, sind diese besonders zu begründen und als Z Position zu kennzeichnen (ggf. Mieterbelastung).

Bei mehreren zusammenhängenden Reparaturen, die an einem Tag in einem Wohngebiet/Siedlungsbereich ausgeführt werden (z.B. bei der Beseitigung von Sturmschäden, E-Checks in einem Mehrfamilienhaus), darf die An-/Abfahrt, in Abhängigkeit von dem bei der Leistungsposition ““An-/Abfahrt““ festgeschriebenen Grenzwert, nur einmalig bzw. nicht berechnet werden.

Soweit im Rahmen eines Auftrags zwei oder mehr Positionen dieses EPA ausgeführt werden, die gleichartige (identische) Teilleistungen überlappend enthalten, darf lediglich eine dieser Positionen in vollem Umfang abgerechnet werden. Die zweite bzw. weitere Positionen sind dann mit einem anteiligen Preis als Z-Position in Rechnung zu stellen

Maßgebend für die Abrechnung ist das nach Fertigstellung der Arbeiten durch den AN zu nehmende Aufmaß, sowie die Bestätigung des Mieters bzw. bei Leerwohnungen die Bestätigung des zuständigen Kundenbetreuers/Bauleiters, daß die Leistungen durchgeführt wurden.

Das testierte Aufmaß bzw. die Bestätigung ist vom AN mit der Schlußrechnung einzureichen. Ausgenommen hiervon sind Vorgänge, die über unsere Handwerkerkopplung (HWK) abgerechnet werden; in diesen Fällen sind die Aufmaße/Bestätigungen vom Ae äN, im Rahmen der gesetzlichen Vorschriften, vorzuhalten und, auf Verlangen des AG, jederzeit innerhalb von 7 Kalendertagen zur Prüfung einzureichen.

Der AG ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen  mit unserem Denken und Handeln, mit den verwendeten Produkten und Lösungen.
Dabei geben wir innerhalb unserer EPAs dementsprechend umweltverträgliche Produkte als Standard vor und verweisen auf die sachgemäße Handhabung und Entsorgung im Rahmen der von uns beauftragten Arbeiten.

A6) SONSTIGES

Die in diesen Bedingungen festgelegten Pflichten hat der AN jedem Dritten aufzuerlegen, dessen er sich zur Erfüllung dieser Pflichten bedient.
Die Einheitspreisabkommen dürfen weder ganz noch teilweise in irgendeiner Form Dritten entgeltlich oder unentgeltlich zugänglich gemacht werden.

*Hinweis: B) ALLGEMEINE TECHNISCHE VORBEMERKUNGEN*
B)  ALLGEMEINE TECHNISCHE VORBEMERKUNGEN FÜR EINHEITSPREISABKOMMEN
  Stand 01.04.2016
======================================================================

B1) ALLGEMEINES

Für Lieferung und Ausführung gelten neben dem Leistungsverzeichnis:

1.  die neuesten DIN-Vorschriften (ausgenommen DIN 1961), VDE-  und VDI-Richtlinien

2.  die Vorschriften der zuständigen Behörden (z.B. Bauaufsicht,  Gewerbeaufsicht, Brandverhütung,
  TÜV, Berufsgenossenschaften und Versorgungsbetriebe,

3.  die Bestimmungen der Gerüstbauordnung

4.  die Festlegungen des jeweiligen Werkstoffherstellers. Die  Werkstoffe müssen den
  geforderten Bedingungen der Leistungsbeschreibung  entsprechen.

B2) FACHSPEZIFISCHE NACHWEISE

Fachspezifische Nachweise, z.B. für den Umgang mit Asbest, PAK, und dergleichen, sind auf Anforderung des (AG) jederzeit und umgehend zu erbringen

Bei wesentlichen Änderungen z.B. Ausscheiden eines befähigten Mitarbeiters oder Auslaufen eines befristeten Nachweises (z.B. Schweißnachweis) ist der AN verpflichtet, dies unverzüglich beim (AG) schriftlich anzuzeigen und ggf. angebotene Aufträge abzulehnen. Ebenso sind die jeweils gültigen Unfallverhütungsvorschriften zu beachten und unbedingt einzuhalten.

B3) GEBÄUDESCHÄDEN

Falls dem AN bei der Durchführung von Reparaturarbeiten weitere Gebäudeschäden bekannt werden (auch an anderen Gewerken), so hat er den zuständigen Kundenbetreuer oder Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderlichen Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos - auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: C) GEWERKESPEZIFISCHE VORBEMERKUNGEN*
C) Gewerkespezifische Vorbemerkungen
=================================

Vor Beginn der Sanierungsarbeiten hat der Auftragnehmer alle zu behandelnden Flächen auf etwaige Mängel zu überprüfen. Sind sichtbare Mängel im Untergrund oder bei den Vorleistungen zu erkennen oder Schäden an der fertigen Leistung zu befürchten, ist der Auftragnehmer gemäß VOB B DIN 1961 § 4 Nr. 3, sowie VOB C DIN 18363, 18364, 18366, 18350, Absatz 3.1.1. verpflichtet den Kundenbetreuer bzw. Bauleiter schriftlich darauf hinzuweisen.

Für alle Arbeiten sind handelsübliche, normgerechte Materialien bester Fabrikate zu verwenden. Diese sind in Originalgebinden an der Baustelle anzuliefern und nach den Vorgaben des Herstellers zu verarbeiten. Bei Beschichtungssystemen müssen die Stoffe von dem selben Hersteller stammen.

Es sind, soweit wie möglich nur "umweltschonende" Lacke und Farben zu verwenden. Die Vorgaben der VOC-Decopaint-Richtlinie 2010 sind bei der Lackauswahl zu berücksichtigen.

Für die allgemeinen Sanierungsarbeiten können die Erzeugnisse folgender Hersteller eingesetzt werden:

Für die Untergrundbehandlung und die Anstrichaufbauten sind die Richtlinien der Werkstoffhersteller zu beachten.

Die Farbtöne sind in Absprache mit der Bauleitung festzulegen. Für farbige Dispersions - Anstrichsysteme, einschl. deren Putze, gelten folgende Farbtonstufen:

hell getönt  Hellbezugswert  65 %

mittel getönt  Hellbezugswert  64,9 % - 25 %

satt getönt  Hellbezugswert  24,9 %

Die Bauleitung behält sich vor, von allen zur Anwendung kommenden Stoffen Proben zu entnehmen und auf Qualität und Eignung untersuchen zu lassen.

Als Grundlage für die Farbgestaltung dient das vorher vom Auftraggeber erstellte Farbkonzept.

Dem Einheitspreisabkommen liegen die "Zusätzlichen Vertragsbedingungen" (Z-VOB/B) und die VOB Teil B und Teil C mit allen darin genannten Normen in der jeweils neuesten Fassung zugrunde.

Darüber hinaus gelten für die Ausführung die technischen Merkblätter des Bundesausschusses für Farbe und Sachwertschutz.

Vor Anstrich auf Holz ist die Holzfeuchtigkeit festzustellen. Bei einer höheren Feuchtigkeit als 15 % darf nicht gestrichen werden.

Für die in der Leistungsbeschreibung genannten Reinigungs-,Entschichtungs- und Entsorgungsarbeiten verweisen wir auf die gültigen Gesetze, örtlichen Verordnungen, Satzungen und Transportbestimmungen. Das stellen von Schuttcontainern und eventueller Reservierung von Parkplätzen für die Dauer der Maßnahme werden separat auf Erbringung der Nachweise vergütet.

Rauchmelder sind -pfleglich- von der Decke abzunehmen und in Absprache mit der Bauleitung auf der Baustelle zu lagern. Dies ist als Nebenleistung in den EPA Preisen enthalten und wird nicht zusätzlich vergütet.

Sollten im Rahmen der Arbeiten Gefahrstoffe, wie etwa asbesthaltige Materialien  aufgefunden werden oder nur der Verdacht darauf bestehen, ist vor Wiederaufnahme der Arbeiten umgehend die Bauleitung zu verständigen.

Bei Leistungen, die nach Fertigstellung nicht mehr sichtbar bzw. prüfbar sind, ist durch den AN eine Fotodokumentation den Abrechnungsunterlagen unaufgefordert beizulegen. Ansonsten können die Leistungen nicht vergütet werden.

Es sollen Materialien verwendet werden die unter ökonomisch,-ökologischen Gesichtspunkten ausgewählt sind und dem Thema Nachhaltigkeit entsprechen. Farben und Lacke müssen frei von Konservierung,- und Lösungsmitteln sowie Weichmachern sein. Die verwendeten Materialien sind mit dem Abzeichen Blauer Engel und ggf. dem TÜV Süd Siegel verifiziert. Sie müssen u.a. emissionsarm, schadstoffarm und gesundheitlich unbedenklich sein. Tapeten und Raufaser müssen unter Verwendung einem hohen Altpapieranteil (Papiertapeten) bzw. 100% aus Altpapier (Raufaser) bestehen. Nachweise sind auf Anfrage des AG vorzulegen

### Bereich 01 Baustelleneinrichtung

#### Abschnitt 01.01 Baustelleneinrichtung

**01.01.0010 WC-Kabine**
Aufstellen und Vorhalten einer Bautoilette als
WC-Kabine, gemäß ASR A 4.1,  mit wöchentlicher Entsorgung und Reinigung einschl. An- und Abfuhr.

Die Bautoiletten sind während der gesamten Bauzeit
den am Bau beteiligten Firmen zur Verfügung zu stellen.

Fabrikat: Dixi  oder gleichwertig

Aufstellung im Hof,
die Gebühren für die Sondernutzung sind
mit dem Einheitspreis vergütet.

Grundeinsatzzeit: über die gesamte Bauzeit
Menge: 1,000 Stk

**01.01.0020 Längervorhaltung der WC-Kabine über Grundeinsatzzeit hinaus**
Vorhalten der vorbeschriebenen Toilettenkabine über die vereinbarte Grundeinsatzzeit hinaus für jede weitere Woche.
Menge: 1,000 Wo

**01.01.0030 Anschlußverteilerschrank**
Baustromverteiler nach DIN VDE 0100 -704

mit einer Anschlussleistung von 24 kVA bestückt mit:

1 NH00-Sicherungslasttrennschalter 63A mit Bügelklemmen 10 - 50 mm²

1 DS-Zählerplatz inkl. Zähler nach DIN 43870/2

1 Hauptschalter 3-pol. 63A mit Sicherungselement 3/35 A (E33)

1 FI-Schutzschalter 4-pol. 40A/30mA

1 CEE-Steckdose 5/32A 400V/6h ohne Vorsicherung -direkt ab FI-

2 CEE-Steckdosen 5/16A 400V/6h mit je 1 Leitungsschutzschalter 3/16A -C-

3 Schutzkontaktsteckdosen 2/16A 230V mit je 1 Leitungsschutzschalter  1/16A-C

liefern, montieren und nach Abschluss der eigenen Arbeiten demontieren, einschl. aller erforderlichen Anschlussleitungen, Sicherungen,  evtl. erforderlichem NH-Verteiler und Anschlussarbeiten.
Die notwendigen Anträge und Meldungen beim zuständigen EVU hat der Auftragnehmer, ohne gesonderte Vergütung, rechtzeitig vorzunehmen.

Der Bauanschluss ist während der gesamten Baumaßnahme vorzuhalten, und nur in Absprache mit der Bauleitung des AG zu demontieren.
Menge: 1,000 Stk

**01.01.0040 Bauwasseranschluss im Außenbereichpauschal**
Wasserzähleinrichtung und Absperrvorrichtung im Keller

Beauftragung eines Installationsunternehmens zur Herstellung, Vorhaltung, Wartung und Demontage eines für die einzusetzenden Maschinen geeigneten Bauwasseranschlusses mit Messvorrichtung. Einschließlich Betrieb und Bedienung. Auch als Anschluss für Fremdfirmen nutzbar.

Die Kosten werden auf Nachweis vergütet.

Der Zählerstand zum Baubeginn und zum Zeitpunkt der Demontageist der Bauleitung in Schriftfform mitzuteilen
Menge: 1,000 Stk

**01.01.0050 Rollgerüst für Montagehöhen über 3,50 m bis 5,00 m**
Rollgerüst für Montagehöhen über 3,50 m bis 5,00 m

Aufbau, Vorhalten und Abbau eines Arbeitsgerüstes als bewegliches Rollgerüst.

Bewegliches Rollgerüst einschließlich der erforderlichen Leitergänge, gemäß DIN EN 12811,
Inkl. allen notwendigen Absturzsicherungen sowie Wegrollsicherung aufgrund von Gefälle,
Für die Ausführung der eigenen Arbeiten.

Unter Berücksichtigung der sich zwangsläufig ergebenden Bezugspunkte für Hauptauflager und Befestigungen, sowie der Raumhöhen, ist ein Rollgerüst, genügend breit, mit folgenden Maßen zu erstellen:

 Länge:  ca. 2,0 m

 Höhe:  ca. 3,5 m (oberste Gerüstlage)

Einsatzbereich Gerüste gesamtes Gebäude. Der Bodenbelag ist gepflastert. Position inkl. der erforderlichen Verbringung bzw. umsetzen zwischen den Montagebereichen je nach Montageerfordernis.

Kalkulationsgrundlage ist ein Rollgerüst mit den beschriebenen Abmessungen
Menge: 1,000 psch

### Bereich 02 Maler- & LackierarbeitenTH VH

#### Abschnitt 02.01 Allgemeine Vorarbeiten

**02.01.0010 Bodenlächen mit Abdeckvlies schützen**
Abdeckvlies liefern und Bodenflächen abdecken und vor Verschmutzung schützen.  Eventuelle Abklebearbeiten sowie die Entsorgung nach Abschluss der Arbeiten sind in den Preis einzukalkulieren.
Menge: 115,000 m²

**02.01.0020 Flächen mit Folie schützen**
Abdeckfolie liefern und Bodenflächen, Treppen, Fenster etc. abdecken und vor Verschmutzung schützen. Eventuelle Abklebearbeiten sowie die Entsorgung nach Abschluss der Arbeiten sind in den Preis einzukalkulieren.
Menge: 85,000 m²

**02.01.0030 Briefkästen und Infotafel demontieren und montieren**
Für die Dauer der Sanierungsmaßnahmen Briefkästen (20 Stück) und die Infotafel von der Wand demontieren und provisorisch auf einem Holzgestell platzieren. Nach Abschluss der Arbeiten Briefkästen und Infotafel zurück montieren. Zwei alte Briefkästen von der Türen
demontieren und entsorgen.
Die Abstimmung mit den Hausbewohnern hinsichtlich des Zugangs zu den Briefkästen
sowie die rechtzeitige Information der Hausbewohner über die Maßnahme (mittels Aushang mindestens zwei Wochen vor Umsetzung) erfolgt durch den Auftragnehmer
Menge: 1,000 psch

**02.01.0040 Besondere Maßnahmen zum Schutz Boden unter Gerüst - mit Folie, außen**
Schutzabdeckung der Bodenflächen im Bereich des Standgerüsts herstellen, vorhalten, beseitigen und entsorgen.

Brillux  Maler-Abdeckvlies 1533 oder gleichwertig
Menge: 30,000 m²

#### Abschnitt 02.02 Putzschäden beseitigen

**02.02.0010 Putz Kleinflächen bis 1,00 m²**
Losen, schadhaften Putz bis 1,00 m² Flächengrösse an Decken- und Wandflächen entfernen und mit Haftputzgips oder der vorhandenen Putzart entsprechend an den vorhandenen Putz sauber anarbeiten. Die Entsorgung nach Abschluss der Arbeiten sind in den Preis einzukalkulieren.
Menge: 5,000 m²

**02.02.0020 beschädigte Putzfläche erneuern**
*** Bedarfsposition ohne GB
beschädigte und lose Putzflächen an Wänden und Decken bis auf festen Untergrund abtragen. Flächen reinigen und grundieren. Haftputzgips - wenn nötig mehrlagig - auftragen, an die vorhandenen Flächen übergangslos angleichen, abziehen, filzen und glätten.
In Feuchträumen ist nach Absprache mit derBauleitung Kalkzementputz zu verarbeiten.
Das entfernen vorhandener Dübel, Nägel, Haken, Schrauben oder sonstige Befestigungsmittel ist in den Preis einzukalkulieren.
Menge: 1,000 m²

**02.02.0030 Risse beiarbeiten**
Risse in Putzflächen V-förmig aufweiten, säubern, fachgerecht mit elastischem Rissfüller verfüllen, spachteln und nach Herstellervorgabe mit einem Elastikgewebe armieren.
Menge: 10,000 lfm

#### Abschnitt 02.03 Wand- und Deckenflächen vorbehandeln

**02.03.0010 Flächen fleckspachteln**
-nur auf Anweisung der Bauleitung-

Wand- oder Deckenflächen nach Erfordernis mit einer geeigneten Spachtelmasse nach Herstellervorgabe fleckspachteln und glätten einschl. Grundierung.
Bei der Fleckspachtelung sind 25% der abzurechnenden Fläche zu spachteln.
Das entfernen vorhandener Dübel, Nägel, Haken, Schrauben oder sonstige Befestigungsmittel ist in den Preis einzukalkulieren.

Brillux  Lacryl Tiefgrund ELF 595  oder gleichwertig

Brillux  Füll- und Spachtelmasse 143  oder gleichwertig
Menge: 20,000 m²

**02.03.0020 Wasserflecken isolieren**
Durchgeschlagene Feuchtigkeitsstellen, an Decken-, oder Wandflächen, mit einem Isolieranstrich deckend und nach Herstellervorgabe behandeln.

Brillux  Isogrund 924  oder  siehe Tabelle  C) GEWERKESPEZIFISCHE VORBEMERKUNGEN Abs.4
Menge: 5,000 m²

**02.03.0030 Flächen grundieren**
Wand- oder Deckenflächen mit einer für den Untergrund geeigneten und dem weiteren Aufbau erforderlichen Grundbeschichtung nach Herstellervorgabe grundieren.

Brillux  Lacryl Tiefgrund ELF 595 oder siehe Tabelle  C) GEWERKESPEZIFISCHE VORBEMERKUNGEN Abs.4
Menge: 600,000 m²

#### Abschnitt 02.04 Wand- und Deckenflächen bearbeiten

**02.04.0010 Deckenflächen mit Dispersionsfarbe streichen**
Deckenflächen (inkl. Untersichten) auf vorbereitetem Untergrund mit waschbeständiger Dispersionsfarbe für Innen deckend beschichten.

Brillux  Malerweiß ELF  oder siehe Tabelle  C) GEWERKESPEZIFISCHE VORBEMERKUNGEN Abs.4

Nassabriebbeständigkeit: Klasse 3

Farbton: weiss oder hellgetönt
Menge: 100,000 m²

**02.04.0020 Wandflächen mit Dispersionsfarbe streichen**
Wandflächen auf vorbereitetem Untergrund mit scheuerbeständiger Dispersionsfarbe für Innen deckend beschichten.

Brillux  Glemalux ELF 1000  oder siehe Tabelle  C) GEWERKESPEZIFISCHE VORBEMERKUNGEN Abs.4

Nassabriebbeständigkeit: Klasse 1

Farbton: weiss oder hellgetönt
Menge: 400,000 m²

**02.04.0030 Flächen mit Latexfarbe streichen**
-nur auf Anweisung der Bauleitung-

Decken-, und Wandflächen auf vorbereitetem Untergrund mit scheuerbeständiger Dispersionsfarbe, seidenglänzend oder hochglänzend, deckend beschichten.

Brillux  Hochglanzlatex  ELF 996  oder siehe Tabelle  C) GEWERKESPEZIFISCHE VORBEMERKUNGEN Abs.4

Nassabriebbeständigkeit: Klasse 1

Farbton: weiss oder hellgetönt
Menge: 55,000 m²

**02.04.0040 Zulage: Anstrich Farbton -mittel getönt**
Mittel getönte Anstriche der Nassabriebbeständigkeit: Klasse 1, 2 und 3

Farbton: nach Vorgabe der Bauleitung
Menge: 1,000 m²

**02.04.0050 Zulage: Anstrich Farbton -satt getönt**
Satt getönte Anstriche der Nassabriebbeständigkeit: Klasse 1, 2 und 3

Farbton: nach Vorgabe der Bauleitung
Menge: 1,000 m²

**02.04.0060 Zulage: Anstrich Farbton -Vollton-**
Vollton, Anstriche der Nassabriebbeständigkeit: Klasse 1, 2 und 3

Farbton: nach Vorgabe der Bauleitung
Menge: 1,000 m²

**02.04.0070 Zulage: scharfkantiges Abkleben für 2-farbige Anstriche**
-nur auf Anweisung der Bauleitung-

Zulage Für scharfkantiges Abkleben für 2-farbige Anstricharbeiten um einen sauberen, geraden Übergang von einem Farbton zum anderen zu gewährleisten
Menge: 220,000 lfm

**02.04.0080 Versiegelung mit Acrylat**
Fugen zwischen Putz-, Beton- und Gipskartonflächen oder ähnlichen Baustoffen mit dauerelastischer Acryl-Fugenmasse versiegeln, einschl. abkleben falls erforderlich.

Brillux  Acryl-Dichtmasse 395  oder siehe Tabelle  C) GEWERKESPEZIFISCHE VORBEMERKUNGEN Abs.4
Menge: 500,000 lfm

#### Abschnitt 02.05 Holzflächen bearbeiten

**02.05.0010 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 10,000 m²

**02.05.0020 Holz - Fenster lackieren -außen-**
Fenster- und Balkontürflächen, einschl. Rolladenführungsleisten falls vorhanden und Wasserschenkel (bis zu drei Flügeln je Fenster- oder Balkontürelement einsch. der Oberlichter), außen (außerhalb des Gebäudes), wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder siehe Tabelle  C) GEWERKESPEZIFISCHE VORBEMERKUNGEN Abs.4

Zwischenbeschichtung:
Brillux  Ventilack Seidenglanz 172 oder siehe Tabelle  C) GEWERKESPEZIFISCHE VORBEMERKUNGEN Abs.4

Schlussbeschichtung:
Brillux  Ventilack Seidenglanz 172 oder siehe Tabelle  C) GEWERKESPEZIFISCHE VORBEMERKUNGEN Abs.4

Farbton: nach Angabe der Bauleitung
Menge: 10,000 m²

**02.05.0030 Zulage: Fensteranstrich Mehraufwand bei Sprosseneinteilung**
Für Fenster mit zusätzlicher Sprosseneinteilungen
Menge: 10,000 m²

**02.05.0040 Kleinstreparaturen an Holzbauteilen bis ca. 4,0 cm²**
*** Bedarfsposition ohne GB
Kleinstreparaturen an Holzbauteilen bis ca. 4,0 cm² fachgerecht
ausführen
Menge: 1,000 Stck

**02.05.0050 Zulage: Materialanteil zur Vorposition**
*** Bedarfsposition ohne GB
Menge: 1,000 Stck

**02.05.0060 Geländerholme ergänzen**
*** Bedarfsposition ohne GB
Geländerholme ergänzen
Beschädigte oder fehlende Geländerholme durch neue
Geländerholm in gleicher Art gedrechselt ersetzen.
Menge: 1,000 Stck

**02.05.0070 Holz - Wasserschenkel lackieren**
Wasserschenkel wie folgt behandeln:

Offene Fugen und Gehrungen sind zu verleimen.
Die Grundbeschichtung ist an allen Pfosten bis zu einer Höhe von 10 cm aufzubringen.
Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.

Sämtliche Arbeiten wie das Entfernen von Altanstrichen, das Schleifen und Spachteln von Holzflächen und notwendige zusätzliche Grundier-, Zwischen- und Schlussbeschichtungen sind in den Preis einzukalkulieren.
einschl. aller Nebenarbeiten

Grundbeschichtung:
Brillux  Impredur Grund 835 oder siehe Tabelle  C) GEWERKESPEZIFISCHE VORBEMERKUNGEN Abs.4

Zwischenbeschichtung:
Brillux  Impredur Ventilack 822 oder siehe Tabelle  C) GEWERKESPEZIFISCHE VORBEMERKUNGEN Abs.4

Schlussbeschichtung:
Brillux  Impredur Ventilack 822 oder siehe Tabelle  C) GEWERKESPEZIFISCHE VORBEMERKUNGEN Abs.4

Farbton: nach Angabe der Bauleitung
Menge: 7,000 lfm

**02.05.0080 Holz - Treppengeländer-Pfosten lackieren (H=0,83)**
Treppengeländer-Pfosten wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Zwischenbeschichtung:
Brillux  2K-Aqua Seidenmattlack 2388  oder siehe Tabelle  C) GEWERKESPEZIFISCHE VORBEMERKUNGEN Abs.4

Schlussbeschichtung:
Brillux  2K-Aqua Seidenmattlack 2388  oder siehe Tabelle  C) GEWERKESPEZIFISCHE VORBEMERKUNGEN Abs.4

Farbton: nach Angabe der Bauleitung
Menge: 93,000 Stck

**02.05.0090 Holz - Fensterbänke aufarbeiten -innen-**
Fensterbänke innen wie folgt behandeln: Den vorhandenen Altanstrich auf Haft- und Tragfähigkeit prüfen. Ein nicht tragfähiger Untergrund ist vollständig, wenn erforderlich auch ganzflächig, nach Art des Bieters zu entfernen. Flächen sind zu reinigen, anzulaugen und aufzurauhen. Vorhandene Übergänge zur Altbeschichtung sind beizuschleifen und zu spachteln. Freigelegte Flächen sind zu grundieren. Fugen, Löcher und Risse sind mit Holzspachtel auszuspachteln. Loser und schadhafter Kitt der Falze von Fenstern und Türen ist zu entfernen und mit Kitt beizuarbeiten. Vorhandene Eisenteile sind zu entrosten und mit Korrosionsschutz zu grundieren. Sämtliche Arbeiten wie das Entfernen von Altanstrichen, das Schleifen und Spachteln von Holzflächen und notwendige zusätzliche Grundier-, Zwischen und Schlussbeschichtungen sind in den Preis einzukalkulieren. einschl. aller Nebenarbeiten. Grundbeschichtung: Brillux  Hydro-PU-Tec Vorlack 2020 oder siehe Tabelle C) GEWERKESPEZIFISCHE VORBEMERKUNGEN Abs.4 Zwischenbeschichtung: Brillux  Hydro-PU-Tec Seidenmattlack 2088 oder siehe Tabelle C) GEWERKESPEZIFISCHE VORBEMERKUNGEN Abs.4 Schlussbeschichtung: Brillux  Hydro-PU-Tec Seidenmattlack 2088 oder siehe Tabelle C) GEWERKESPEZIFISCHE VORBEMERKUNGEN Abs.4 Farbton: nach Angabe der Bauleitung
Menge: 4,000 Stck

**02.05.0100 Holz - Handläufe lackieren**
-nur auf Anweisung der Bauleitung-

Holz - Handläufe (profiliert)  lackieren

Den vorhandenen Altanstrich auf Haft- und Tragfähigkeit prüfen. Ein nicht tragfähiger Untergrund ist vollständig, wenn erforderlich auch ganzflächig, nach Art des Bieters zu entfernen. Flächen sind zu reinigen, anzulaugen und aufzurauhen. Vorhandene Übergänge zur Altbeschichtung sind beizuschleifen und zu spachteln. Freigelegte Flächen sind zu grundieren. Fugen, Löcher und Risse sind mit Holzspachtel auszuspachteln
Sämtliche Arbeiten wie das Entfernen von Altanstrichen, das Schleifen und Spachteln von Holzflächen und notwendige zusätzliche Grundier-, Zwischen- und Schlussbeschichtungen sind in den Preis einzukalkulieren.
einschl. aller Nebenarbeiten

Grundbeschichtung:
Brillux  Hydro-PU-Tec Vorlack 2020  oder siehe Tabelle  C) GEWERKESPEZIFISCHE VORBEMERKUNGEN Abs.4

Zwischenbeschichtung:
Brillux  Hydro-PU-Tec Seidenmattlack 2088  oder siehe Tabelle  C) GEWERKESPEZIFISCHE VORBEMERKUNGEN Abs.4

Schlussbeschichtung:
Brillux  Hydro-PU-Tec Seidenmattlack 2088  oder siehe Tabelle  C) GEWERKESPEZIFISCHE VORBEMERKUNGEN Abs.4

Farbton: nach Angabe der Bauleitung
Menge: 25,000 lfm

**02.05.0110 Zulage: Anstrich Farbton -mittel getönt-**
Mittel getönte Anstriche

Farbton: nach Vorgabe der Bauleitung
Menge: 1,000 m²

**02.05.0120 Zulage: Anstrich Farbton -satt getönt-**
Satt getönte Anstriche

Farbton: nach Vorgabe der Bauleitung
Menge: 1,000 m²

**02.05.0130 Zulage: Anstrich Farbton -Vollton-**
Vollton, Anstriche

Farbton: nach Vorgabe der Bauleitung
Menge: 1,000 m²

#### Abschnitt 02.06 Boden

**02.06.0010 Estrichflächen streichen**
Untergrund auf Eignung, Trag-, und Haftfähigkeit prüfen. Sinter-, und minderfeste Schichten sowie haftungsfeindliche Substanzen restlos entfernen.  Bodenflächen ausreichend anrauhen. Grundanstrich mit einer auf den Untergrund und der gewählten Beschichtung abgestimmten Grundierung. Spachtelung kleinerer Ausbrüche und Schadstellen mit einer spachtelfähigen Mischung aus PU Bodenbeschichtung und feinem Quarzsand. Zwischen-, und Schlussbeschichtung mit einer PU Bodenbeschichtung nach Herstellervorgabe.

Brillux  Floortec PU-Bodensiegel ELF 847  oder siehe Tabelle  C) GEWERKESPEZIFISCHE VORBEMERKUNGEN Abs.4

Farbton: nach Angabe der Bauleitung
Menge: 4,000 m²

**02.06.0020 Holz - Fussleisten u. Viertelstäbe lackieren**
Fussleisten und, falls vorhanden, Viertelstäbe lackieren.

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 80,000 lfm

### Bereich 03 Maler- & LackierarbeitenTH SF1

#### Abschnitt 03.01 Allgemeine Vorarbeiten

**03.01.0010 Bodenlächen mit Abdeckvlies schützen**
Abdeckvlies liefern und Bodenflächen abdecken und vor Verschmutzung schützen.  Eventuelle Abklebearbeiten sowie die Entsorgung nach Abschluss der Arbeiten sind in den Preis einzukalkulieren.
Menge: 50,000 m²

**03.01.0020 Flächen mit Folie schützen**
Abdeckfolie liefern und Bodenflächen, Treppen, Fenster etc. abdecken und vor Verschmutzung schützen. Eventuelle Abklebearbeiten sowie die Entsorgung nach Abschluss der Arbeiten sind in den Preis einzukalkulieren.
Menge: 25,000 m²

#### Abschnitt 03.02 Putzschäden beseitigen

**03.02.0010 Putz Kleinflächen bis 1,00 m²**
Losen, schadhaften Putz bis 1,00 m² Flächengrösse an Decken- und Wandflächen entfernen und mit Haftputzgips oder der vorhandenen Putzart entsprechend an den vorhandenen Putz sauber anarbeiten. Die Entsorgung nach Abschluss der Arbeiten sind in den Preis einzukalkulieren.
Menge: 5,000 m²

**03.02.0020 beschädigte Putzfläche erneuern**
*** Bedarfsposition ohne GB
beschädigte und lose Putzflächen an Wänden und Decken bis auf festen Untergrund abtragen. Flächen reinigen und grundieren. Haftputzgips - wenn nötig mehrlagig - auftragen, an die vorhandenen Flächen übergangslos angleichen, abziehen, filzen und glätten.
In Feuchträumen ist nach Absprache mit derBauleitung Kalkzementputz zu verarbeiten.
Das entfernen vorhandener Dübel, Nägel, Haken, Schrauben oder sonstige Befestigungsmittel ist in den Preis einzukalkulieren.
Menge: 1,000 m²

**03.02.0030 Risse beiarbeiten**
Risse in Putzflächen V-förmig aufweiten, säubern, fachgerecht mit elastischem Rissfüller verfüllen, spachteln und nach Herstellervorgabe mit einem Elastikgewebe armieren.
Menge: 10,000 lfm

#### Abschnitt 03.03 Wand- und Deckenflächen vorbehandeln

**03.03.0010 Flächen grundieren**
Wand- oder Deckenflächen mit einer für den Untergrund geeigneten und dem weiteren Aufbau erforderlichen Grundbeschichtung nach Herstellervorgabe grundieren.

Brillux  Lacryl Tiefgrund ELF 595 oder siehe Tabelle  C) GEWERKESPEZIFISCHE VORBEMERKUNGEN Abs.4
Menge: 250,000 m²

**03.03.0020 Flächen fleckspachteln**
-nur auf Anweisung der Bauleitung-

Wand- oder Deckenflächen nach Erfordernis mit einer geeigneten Spachtelmasse nach Herstellervorgabe fleckspachteln und glätten einschl. Grundierung.
Bei der Fleckspachtelung sind 25% der abzurechnenden Fläche zu spachteln.
Das entfernen vorhandener Dübel, Nägel, Haken, Schrauben oder sonstige Befestigungsmittel ist in den Preis einzukalkulieren.

Brillux  Lacryl Tiefgrund ELF 595  oder gleichwertig

Brillux  Füll- und Spachtelmasse 143  oder gleichwertig
Menge: 20,000 m²

#### Abschnitt 03.04 Wand- und Deckenflächen bearbeiten

**03.04.0010 Deckenflächen mit Dispersionsfarbe streichen**
Deckenflächen auf vorbereitetem Untergrund mit waschbeständiger Dispersionsfarbe für Innen deckend beschichten.

Brillux  Malerweiß ELF  oder siehe Tabelle  C) GEWERKESPEZIFISCHE VORBEMERKUNGEN Abs.4

Nassabriebbeständigkeit: Klasse 3

Farbton: weiss oder hellgetönt
Menge: 50,000 m²

**03.04.0020 Wandflächen mit Dispersionsfarbe streichen**
Wandflächen auf vorbereitetem Untergrund mit scheuerbeständiger Dispersionsfarbe für Innen deckend beschichten.

Brillux  Glemalux ELF 1000  oder siehe Tabelle  C) GEWERKESPEZIFISCHE VORBEMERKUNGEN Abs.4

Nassabriebbeständigkeit: Klasse 1

Farbton: weiss oder hellgetönt
Menge: 160,000 m²

**03.04.0030 Flächen mit Latexfarbe streichen**
-nur auf Anweisung der Bauleitung-

Decken-, und Wandflächen auf vorbereitetem Untergrund mit scheuerbeständiger Dispersionsfarbe, seidenglänzend oder hochglänzend, deckend beschichten.

Brillux  Hochglanzlatex  ELF 996  oder siehe Tabelle  C) GEWERKESPEZIFISCHE VORBEMERKUNGEN Abs.4

Nassabriebbeständigkeit: Klasse 1

Farbton: weiss oder hellgetönt
Menge: 30,000 m²

**03.04.0040 Zulage: Anstrich Farbton -mittel getönt**
Mittel getönte Anstriche der Nassabriebbeständigkeit: Klasse 1, 2 und 3

Farbton: nach Vorgabe der Bauleitung
Menge: 1,000 m²

**03.04.0050 Zulage: Anstrich Farbton -satt getönt**
Satt getönte Anstriche der Nassabriebbeständigkeit: Klasse 1, 2 und 3

Farbton: nach Vorgabe der Bauleitung
Menge: 1,000 m²

**03.04.0060 Zulage: Anstrich Farbton -Vollton-**
Vollton, Anstriche der Nassabriebbeständigkeit: Klasse 1, 2 und 3

Farbton: nach Vorgabe der Bauleitung
Menge: 1,000 m²

**03.04.0070 Zulage: scharfkantiges Abkleben für 2-farbige Anstriche**
-nur auf Anweisung der Bauleitung-

Zulage Für scharfkantiges Abkleben für 2-farbige Anstricharbeiten um einen sauberen, geraden Übergang von einem Farbton zum anderen zu gewährleisten
Menge: 100,000 lfm

**03.04.0080 Versiegelung mit Acrylat**
Fugen zwischen Putz-, Beton- und Gipskartonflächen oder ähnlichen Baustoffen mit dauerelastischer Acryl-Fugenmasse versiegeln, einschl. abkleben falls erforderlich.

Brillux  Acryl-Dichtmasse 395  oder siehe Tabelle  C) GEWERKESPEZIFISCHE VORBEMERKUNGEN Abs.4
Menge: 400,000 lfm

### Bereich 04 Maler- & LackierarbeitenTH HH1

#### Abschnitt 04.01 Allgemeine Vorarbeiten

**04.01.0010 Bodenlächen mit Abdeckvlies schützen**
Abdeckvlies liefern und Bodenflächen abdecken und vor Verschmutzung schützen.  Eventuelle Abklebearbeiten sowie die Entsorgung nach Abschluss der Arbeiten sind in den Preis einzukalkulieren.
Menge: 120,000 m²

**04.01.0020 Flächen mit Folie schützen**
Abdeckfolie liefern und Bodenflächen, Treppen, Fenster etc. abdecken und vor Verschmutzung schützen. Eventuelle Abklebearbeiten sowie die Entsorgung nach Abschluss der Arbeiten sind in den Preis einzukalkulieren.
Menge: 85,000 m²

**04.01.0030 Besondere Maßnahmen zum Schutz Boden unter Gerüst - mit Folie, außen**
Schutzabdeckung der Bodenflächen im Bereich des Standgerüsts herstellen, vorhalten, beseitigen und entsorgen.

Brillux  Maler-Abdeckvlies 1533 oder gleichwertig
Menge: 30,000 m²

#### Abschnitt 04.02 Putzschäden beseitigen

**04.02.0010 Putz Kleinflächen bis 1,00 m²**
Losen, schadhaften Putz bis 1,00 m² Flächengrösse an Decken- und Wandflächen entfernen und mit Haftputzgips oder der vorhandenen Putzart entsprechend an den vorhandenen Putz sauber anarbeiten. Die Entsorgung nach Abschluss der Arbeiten sind in den Preis einzukalkulieren.
Menge: 5,000 m²

**04.02.0020 beschädigte Putzfläche erneuern**
*** Bedarfsposition ohne GB
beschädigte und lose Putzflächen an Wänden und Decken bis auf festen Untergrund abtragen. Flächen reinigen und grundieren. Haftputzgips - wenn nötig mehrlagig - auftragen, an die vorhandenen Flächen übergangslos angleichen, abziehen, filzen und glätten.
In Feuchträumen ist nach Absprache mit derBauleitung Kalkzementputz zu verarbeiten.
Das entfernen vorhandener Dübel, Nägel, Haken, Schrauben oder sonstige Befestigungsmittel ist in den Preis einzukalkulieren.
Menge: 1,000 m²

**04.02.0030 Risse beiarbeiten**
Risse in Putzflächen V-förmig aufweiten, säubern, fachgerecht mit elastischem Rissfüller verfüllen, spachteln und nach Herstellervorgabe mit einem Elastikgewebe armieren.
Menge: 10,000 lfm

#### Abschnitt 04.03 Wand- und Deckenflächen vorbehandeln

**04.03.0010 Flächen fleckspachteln**
-nur auf Anweisung der Bauleitung-

Wand- oder Deckenflächen nach Erfordernis mit einer geeigneten Spachtelmasse nach Herstellervorgabe fleckspachteln und glätten einschl. Grundierung.
Bei der Fleckspachtelung sind 25% der abzurechnenden Fläche zu spachteln.
Das entfernen vorhandener Dübel, Nägel, Haken, Schrauben oder sonstige Befestigungsmittel ist in den Preis einzukalkulieren.

Brillux  Lacryl Tiefgrund ELF 595  oder gleichwertig

Brillux  Füll- und Spachtelmasse 143  oder gleichwertig
Menge: 20,000 m²

**04.03.0020 Flächen grundieren**
Wand- oder Deckenflächen mit einer für den Untergrund geeigneten und dem weiteren Aufbau erforderlichen Grundbeschichtung nach Herstellervorgabe grundieren.

Brillux  Lacryl Tiefgrund ELF 595 oder siehe Tabelle  C) GEWERKESPEZIFISCHE VORBEMERKUNGEN Abs.4
Menge: 600,000 m²

#### Abschnitt 04.04 Wand- und Deckenflächen bearbeiten

**04.04.0010 Deckenflächen mit Dispersionsfarbe streichen**
Deckenflächen auf vorbereitetem Untergrund mit waschbeständiger Dispersionsfarbe für Innen deckend beschichten.

Brillux  Malerweiß ELF  oder siehe Tabelle  C) GEWERKESPEZIFISCHE VORBEMERKUNGEN Abs.4

Nassabriebbeständigkeit: Klasse 3

Farbton: weiss oder hellgetönt
Menge: 130,000 m²

**04.04.0020 Wandflächen mit Dispersionsfarbe streichen**
Wandflächen auf vorbereitetem Untergrund mit scheuerbeständiger Dispersionsfarbe für Innen deckend beschichten.

Brillux  Glemalux ELF 1000  oder siehe Tabelle  C) GEWERKESPEZIFISCHE VORBEMERKUNGEN Abs.4

Nassabriebbeständigkeit: Klasse 1

Farbton: weiss oder hellgetönt
Menge: 470,000 m²

**04.04.0030 Flächen mit Latexfarbe streichen**
-nur auf Anweisung der Bauleitung-

Decken-, und Wandflächen auf vorbereitetem Untergrund mit scheuerbeständiger Dispersionsfarbe, seidenglänzend oder hochglänzend, deckend beschichten.

Brillux  Hochglanzlatex  ELF 996  oder siehe Tabelle  C) GEWERKESPEZIFISCHE VORBEMERKUNGEN Abs.4

Nassabriebbeständigkeit: Klasse 1

Farbton: weiss oder hellgetönt
Menge: 100,000 m²

**04.04.0040 Zulage: Anstrich Farbton -mittel getönt**
Mittel getönte Anstriche der Nassabriebbeständigkeit: Klasse 1, 2 und 3

Farbton: nach Vorgabe der Bauleitung
Menge: 1,000 m²

**04.04.0050 Zulage: Anstrich Farbton -satt getönt**
Satt getönte Anstriche der Nassabriebbeständigkeit: Klasse 1, 2 und 3

Farbton: nach Vorgabe der Bauleitung
Menge: 1,000 m²

**04.04.0060 Zulage: Anstrich Farbton -Vollton-**
Vollton, Anstriche der Nassabriebbeständigkeit: Klasse 1, 2 und 3

Farbton: nach Vorgabe der Bauleitung
Menge: 1,000 m²

**04.04.0070 Zulage: scharfkantiges Abkleben für 2-farbige Anstriche**
-nur auf Anweisung der Bauleitung-

Zulage Für scharfkantiges Abkleben für 2-farbige Anstricharbeiten um einen sauberen, geraden Übergang von einem Farbton zum anderen zu gewährleisten
Menge: 220,000 lfm

**04.04.0080 Versiegelung mit Acrylat**
Fugen zwischen Putz-, Beton- und Gipskartonflächen oder ähnlichen Baustoffen mit dauerelastischer Acryl-Fugenmasse versiegeln, einschl. abkleben falls erforderlich.

Brillux  Acryl-Dichtmasse 395  oder siehe Tabelle  C) GEWERKESPEZIFISCHE VORBEMERKUNGEN Abs.4
Menge: 500,000 lfm

#### Abschnitt 04.05 Holzflächen bearbeiten

**04.05.0010 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 10,000 m²

**04.05.0020 Holz - Fenster lackieren -außen-**
Fenster- und Balkontürflächen, einschl. Rolladenführungsleisten falls vorhanden und Wasserschenkel (bis zu drei Flügeln je Fenster- oder Balkontürelement einsch. der Oberlichter), außen (außerhalb des Gebäudes), wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder siehe Tabelle  C) GEWERKESPEZIFISCHE VORBEMERKUNGEN Abs.4

Zwischenbeschichtung:
Brillux  Ventilack Seidenglanz 172 oder siehe Tabelle  C) GEWERKESPEZIFISCHE VORBEMERKUNGEN Abs.4

Schlussbeschichtung:
Brillux  Ventilack Seidenglanz 172 oder siehe Tabelle  C) GEWERKESPEZIFISCHE VORBEMERKUNGEN Abs.4

Farbton: nach Angabe der Bauleitung
Menge: 10,000 m²

**04.05.0030 Zulage: Fensteranstrich Mehraufwand bei Sprosseneinteilung**
Für Fenster mit zusätzlicher Sprosseneinteilungen
Menge: 10,000 m²

**04.05.0040 Holz - Wasserschenkel lackieren**
Wasserschenkel wie folgt behandeln:

Offene Fugen und Gehrungen sind zu verleimen.
Die Grundbeschichtung ist an allen Pfosten bis zu einer Höhe von 10 cm aufzubringen.
Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.

Sämtliche Arbeiten wie das Entfernen von Altanstrichen, das Schleifen und Spachteln von Holzflächen und notwendige zusätzliche Grundier-, Zwischen- und Schlussbeschichtungen sind in den Preis einzukalkulieren.
einschl. aller Nebenarbeiten

Grundbeschichtung:
Brillux  Impredur Grund 835 oder siehe Tabelle  C) GEWERKESPEZIFISCHE VORBEMERKUNGEN Abs.4

Zwischenbeschichtung:
Brillux  Impredur Ventilack 822 oder siehe Tabelle  C) GEWERKESPEZIFISCHE VORBEMERKUNGEN Abs.4

Schlussbeschichtung:
Brillux  Impredur Ventilack 822 oder siehe Tabelle  C) GEWERKESPEZIFISCHE VORBEMERKUNGEN Abs.4

Farbton: nach Angabe der Bauleitung
Menge: 7,000 lfm

**04.05.0050 Holz - Treppengeländer-Pfosten lackieren (H=0,83)**
Treppengeländer-Pfosten wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Zwischenbeschichtung:
Brillux  2K-Aqua Seidenmattlack 2388  oder siehe Tabelle  C) GEWERKESPEZIFISCHE VORBEMERKUNGEN Abs.4

Schlussbeschichtung:
Brillux  2K-Aqua Seidenmattlack 2388  oder siehe Tabelle  C) GEWERKESPEZIFISCHE VORBEMERKUNGEN Abs.4

Farbton: nach Angabe der Bauleitung
Menge: 93,000 Stck

**04.05.0060 Holz - Fensterbänke aufarbeiten -innen-**
Fensterbänke innen wie folgt behandeln: Den vorhandenen Altanstrich auf Haft- und Tragfähigkeit prüfen. Ein nicht tragfähiger Untergrund ist vollständig, wenn erforderlich auch ganzflächig, nach Art des Bieters zu entfernen. Flächen sind zu reinigen, anzulaugen und aufzurauhen. Vorhandene Übergänge zur Altbeschichtung sind beizuschleifen und zu spachteln. Freigelegte Flächen sind zu grundieren. Fugen, Löcher und Risse sind mit Holzspachtel auszuspachteln. Loser und schadhafter Kitt der Falze von Fenstern und Türen ist zu entfernen und mit Kitt beizuarbeiten. Vorhandene Eisenteile sind zu entrosten und mit Korrosionsschutz zu grundieren. Sämtliche Arbeiten wie das Entfernen von Altanstrichen, das Schleifen und Spachteln von Holzflächen und notwendige zusätzliche Grundier-, Zwischen und Schlussbeschichtungen sind in den Preis einzukalkulieren. einschl. aller Nebenarbeiten. Grundbeschichtung: Brillux  Hydro-PU-Tec Vorlack 2020 oder siehe Tabelle C) GEWERKESPEZIFISCHE VORBEMERKUNGEN Abs.4 Zwischenbeschichtung: Brillux  Hydro-PU-Tec Seidenmattlack 2088 oder siehe Tabelle C) GEWERKESPEZIFISCHE VORBEMERKUNGEN Abs.4 Schlussbeschichtung: Brillux  Hydro-PU-Tec Seidenmattlack 2088 oder siehe Tabelle C) GEWERKESPEZIFISCHE VORBEMERKUNGEN Abs.4 Farbton: nach Angabe der Bauleitung
Menge: 4,000 Stck

**04.05.0070 Holz - Handläufe lackieren**
-nur auf Anweisung der Bauleitung-

Holz - Handläufe (profiliert)  lackieren

Den vorhandenen Altanstrich auf Haft- und Tragfähigkeit prüfen. Ein nicht tragfähiger Untergrund ist vollständig, wenn erforderlich auch ganzflächig, nach Art des Bieters zu entfernen. Flächen sind zu reinigen, anzulaugen und aufzurauhen. Vorhandene Übergänge zur Altbeschichtung sind beizuschleifen und zu spachteln. Freigelegte Flächen sind zu grundieren. Fugen, Löcher und Risse sind mit Holzspachtel auszuspachteln
Sämtliche Arbeiten wie das Entfernen von Altanstrichen, das Schleifen und Spachteln von Holzflächen und notwendige zusätzliche Grundier-, Zwischen- und Schlussbeschichtungen sind in den Preis einzukalkulieren.
einschl. aller Nebenarbeiten

Grundbeschichtung:
Brillux  Hydro-PU-Tec Vorlack 2020  oder siehe Tabelle  C) GEWERKESPEZIFISCHE VORBEMERKUNGEN Abs.4

Zwischenbeschichtung:
Brillux  Hydro-PU-Tec Seidenmattlack 2088  oder siehe Tabelle  C) GEWERKESPEZIFISCHE VORBEMERKUNGEN Abs.4

Schlussbeschichtung:
Brillux  Hydro-PU-Tec Seidenmattlack 2088  oder siehe Tabelle  C) GEWERKESPEZIFISCHE VORBEMERKUNGEN Abs.4

Farbton: nach Angabe der Bauleitung
Menge: 35,000 lfm

**04.05.0080 Zulage: Anstrich Farbton -mittel getönt-**
Mittel getönte Anstriche

Farbton: nach Vorgabe der Bauleitung
Menge: 1,000 m²

**04.05.0090 Zulage: Anstrich Farbton -satt getönt-**
Satt getönte Anstriche

Farbton: nach Vorgabe der Bauleitung
Menge: 1,000 m²

**04.05.0100 Zulage: Anstrich Farbton -Vollton-**
Vollton, Anstriche

Farbton: nach Vorgabe der Bauleitung
Menge: 1,000 m²

**04.05.0110 Kleinstreparaturen an Holzbauteilen bis ca. 4,0 cm²**
*** Bedarfsposition ohne GB
Kleinstreparaturen an Holzbauteilen bis ca. 4,0 cm² fachgerecht
ausführen
Menge: 1,000 Stck

**04.05.0120 Zulage: Materialanteil zur Vorposition**
*** Bedarfsposition ohne GB
Menge: 1,000 Stck

**04.05.0130 Geländerholme ergänzen**
*** Bedarfsposition ohne GB
Geländerholme ergänzen
Beschädigte oder fehlende Geländerholme durch neue
Geländerholm in gleicher Art gedrechselt ersetzen.
Menge: 1,000 Stck

#### Abschnitt 04.06 Bodenbelagsarbeiten

**04.06.0010 alte Bodenbeläge entfernen**
Lose verlegte oder fest verklebte Bodenbeläge, Bahnenware oder Platten jeglicher Art, mit und ohne Schaumstoffrücken, von Auftrittsflächen der Holztreppenstufen, auch gewendelt und Podesten aufnehmen und entsorgen. Verschmutzungen sowie Klebereste sind vom Unterboden restlos bis zur tragfähigen Schicht zu entfernen. Die Entsorgung nach Abschluss der Arbeiten sind in den Preis einzukalkulieren.
Menge: 15,000 m²

**04.06.0020 Holztreppenstufen und Podeste spachteln**
Holztreppenstufen und Podeste spachteln

Holztreppenstufen und Podeste mit faserverstärkter Standfester Anhydritspachtelmasse fachgerecht und nach Herstellervorgabe verspachteln und glätten
Menge: 15,000 m²

**04.06.0030 Treppenkantenprofil Alu b:0,85**
Treppenkantenprofil Aluminium erneuern.

Altes Treppenkantenprofil entfernen und neues Treppenkantenprofil 30 x 30 mm liefern und montieren. Einschl. der erforderlichen Vor- und Nebenleistungen. Die Stufenkante ist ggf. vorher mit einem Reparaturwinkel zu begradigen.

Farbton: nach Vorgabe der Bauleitung
Menge: 6,000 lfm

**04.06.0040 Linoleum-Belag auf Holztreppenstufen und Podesten**
Linoleum-Bodenbelag als Bahnenware auf Holztreppenstufen und Podesten verlegen.

Geamtdicke 2,50 mm liefern und fachgerecht auf nach DIN 18365 vorbereitetem Untergrund und nach Herstellervorgabe im Klebeverfahren verlegen. Inkl. dauerelastischer Fugen als Randanschluss oder als Dehnungsfuge herstellen.

Joka  Jokalino

Linoleum Belag nach Wahl des Bieters

Farbton: nach Farbkonzept oder  nach Vorgabe der Bauleitung
Menge: 15,000 m²

**04.06.0050 Fugen fräsen und verschweißen**
Fugen fräsen und verschweißen

Verschweißen und Fräsen der Fugen von Linoleumbahnen, ohne Träger, mit belagkonformer
Schweißschnur, Durchmesser: 4 mm
Farbton nach Vorgabe der Bauleitung an Bodenbelag angepasst.
Menge: 10,000 m²

**04.06.0060 Anschlussfugen zu Setzstufen mit Silicon versiegeln**
Menge: 6,000 lfm

**04.06.0070 Erstpflege Linoleumbelag auf Holztreppenstufen und Podesten**
Erstpflege Linoleumbelag auf Holztreppenstufen und Podesten

Linoleum-Fußbodenbelag mit einer reinigungsfähigen
Erstversieglung fachgerecht und nach Herstellervorgabe imprägnieren.
Menge: 15,000 m²

**04.06.0080 Holz - Fussleisten u. Viertelstäbe lackieren**
Fussleisten und, falls vorhanden, Viertelstäbe lackieren.

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 50,000 lfdm

**04.06.0090 Zulage: Anstrich Farbton -mittel getönt-**
Mittel getönte Anstriche

Farbton: nach Vorgabe der Bauleitung
Menge: 1,000 m²

**04.06.0100 Zulage: Anstrich Farbton -satt getönt-**
Satt getönte Anstriche

Farbton: nach Vorgabe der Bauleitung
Menge: 1,000 m²

**04.06.0110 Zulage: Anstrich Farbton -Vollton-**
Vollton, Anstriche

Farbton: nach Vorgabe der Bauleitung
Menge: 1,000 m²

### Bereich 05 Maler- & LackierarbeitenTH HH2

#### Abschnitt 05.01 Allgemeine Vorarbeiten

**05.01.0010 Bodenlächen mit Abdeckvlies schützen**
Abdeckvlies liefern und Bodenflächen abdecken und vor Verschmutzung schützen.  Eventuelle Abklebearbeiten sowie die Entsorgung nach Abschluss der Arbeiten sind in den Preis einzukalkulieren.
Menge: 70,000 m²

**05.01.0020 Flächen mit Folie schützen**
Abdeckfolie liefern und Bodenflächen, Treppen, Fenster etc. abdecken und vor Verschmutzung schützen. Eventuelle Abklebearbeiten sowie die Entsorgung nach Abschluss der Arbeiten sind in den Preis einzukalkulieren.
Menge: 35,000 m²

#### Abschnitt 05.02 Putzschäden beseitigen

**05.02.0010 Putz Kleinflächen bis 1,00 m²**
Losen, schadhaften Putz bis 1,00 m² Flächengrösse an Decken- und Wandflächen entfernen und mit Haftputzgips oder der vorhandenen Putzart entsprechend an den vorhandenen Putz sauber anarbeiten. Die Entsorgung nach Abschluss der Arbeiten sind in den Preis einzukalkulieren.
Menge: 5,000 m²

**05.02.0020 beschädigte Putzfläche erneuern**
beschädigte und lose Putzflächen an Wänden und Decken bis auf festen Untergrund abtragen. Flächen reinigen und grundieren. Haftputzgips - wenn nötig mehrlagig - auftragen, an die vorhandenen Flächen übergangslos angleichen, abziehen, filzen und glätten.
In Feuchträumen ist nach Absprache mit derBauleitung Kalkzementputz zu verarbeiten.
Das entfernen vorhandener Dübel, Nägel, Haken, Schrauben oder sonstige Befestigungsmittel ist in den Preis einzukalkulieren.
Menge: 5,000 m²

**05.02.0030 Risse beiarbeiten**
Risse in Putzflächen V-förmig aufweiten, säubern, fachgerecht mit elastischem Rissfüller verfüllen, spachteln und nach Herstellervorgabe mit einem Elastikgewebe armieren.
Menge: 10,000 lfm

#### Abschnitt 05.03 Wand- und Deckenflächen vorbehandeln

**05.03.0010 Flächen grundieren**
Wand- oder Deckenflächen mit einer für den Untergrund geeigneten und dem weiteren Aufbau erforderlichen Grundbeschichtung nach Herstellervorgabe grundieren.

Brillux  Lacryl Tiefgrund ELF 595 oder siehe Tabelle  C) GEWERKESPEZIFISCHE VORBEMERKUNGEN Abs.4
Menge: 330,000 m²

**05.03.0020 Wasserflecken isolieren**
Durchgeschlagene Feuchtigkeitsstellen, an Decken-, oder Wandflächen, mit einem Isolieranstrich deckend und nach Herstellervorgabe behandeln.

Brillux  Isogrund 924  oder  siehe Tabelle  C) GEWERKESPEZIFISCHE VORBEMERKUNGEN Abs.4
Menge: 5,000 m²

**05.03.0030 Flächen fleckspachteln**
-nur auf Anweisung der Bauleitung-

Wand- oder Deckenflächen nach Erfordernis mit einer geeigneten Spachtelmasse nach Herstellervorgabe fleckspachteln und glätten einschl. Grundierung.
Bei der Fleckspachtelung sind 25% der abzurechnenden Fläche zu spachteln.
Das entfernen vorhandener Dübel, Nägel, Haken, Schrauben oder sonstige Befestigungsmittel ist in den Preis einzukalkulieren.

Brillux  Lacryl Tiefgrund ELF 595  oder gleichwertig

Brillux  Füll- und Spachtelmasse 143  oder gleichwertig
Menge: 20,000 m²

#### Abschnitt 05.04 Wand- und Deckenflächen bearbeiten

**05.04.0010 Deckenflächen mit Dispersionsfarbe streichen**
Deckenflächen auf vorbereitetem Untergrund mit waschbeständiger Dispersionsfarbe für Innen deckend beschichten.

Brillux  Malerweiß ELF  oder siehe Tabelle  C) GEWERKESPEZIFISCHE VORBEMERKUNGEN Abs.4

Nassabriebbeständigkeit: Klasse 3

Farbton: weiss oder hellgetönt
Menge: 70,000 m²

**05.04.0020 Wandflächen mit Dispersionsfarbe streichen**
Wandflächen auf vorbereitetem Untergrund mit scheuerbeständiger Dispersionsfarbe für Innen deckend beschichten.

Brillux  Glemalux ELF 1000  oder siehe Tabelle  C) GEWERKESPEZIFISCHE VORBEMERKUNGEN Abs.4

Nassabriebbeständigkeit: Klasse 1

Farbton: weiss oder hellgetönt
Menge: 180,000 m²

**05.04.0030 Flächen mit Latexfarbe streichen**
-nur auf Anweisung der Bauleitung-

Decken-, und Wandflächen auf vorbereitetem Untergrund mit scheuerbeständiger Dispersionsfarbe, seidenglänzend oder hochglänzend, deckend beschichten.

Brillux  Hochglanzlatex  ELF 996  oder siehe Tabelle  C) GEWERKESPEZIFISCHE VORBEMERKUNGEN Abs.4

Nassabriebbeständigkeit: Klasse 1

Farbton: weiss oder hellgetönt
Menge: 65,000 m²

**05.04.0040 Zulage: Anstrich Farbton -mittel getönt**
Mittel getönte Anstriche der Nassabriebbeständigkeit: Klasse 1, 2 und 3

Farbton: nach Vorgabe der Bauleitung
Menge: 1,000 m²

**05.04.0050 Zulage: Anstrich Farbton -satt getönt**
Satt getönte Anstriche der Nassabriebbeständigkeit: Klasse 1, 2 und 3

Farbton: nach Vorgabe der Bauleitung
Menge: 1,000 m²

**05.04.0060 Zulage: Anstrich Farbton -Vollton-**
Vollton, Anstriche der Nassabriebbeständigkeit: Klasse 1, 2 und 3

Farbton: nach Vorgabe der Bauleitung
Menge: 1,000 m²

**05.04.0070 Zulage: scharfkantiges Abkleben für 2-farbige Anstriche**
-nur auf Anweisung der Bauleitung-

Zulage Für scharfkantiges Abkleben für 2-farbige Anstricharbeiten um einen sauberen, geraden Übergang von einem Farbton zum anderen zu gewährleisten
Menge: 190,000 lfm

**05.04.0080 Versiegelung mit Acrylat**
Fugen zwischen Putz-, Beton- und Gipskartonflächen oder ähnlichen Baustoffen mit dauerelastischer Acryl-Fugenmasse versiegeln, einschl. abkleben falls erforderlich.

Brillux  Acryl-Dichtmasse 395  oder siehe Tabelle  C) GEWERKESPEZIFISCHE VORBEMERKUNGEN Abs.4
Menge: 500,000 lfm

#### Abschnitt 05.05 Holzflächen bearbeiten

**05.05.0010 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 8,000 m²

**05.05.0020 Holz - Fenster lackieren -außen-**
Fenster- und Balkontürflächen, einschl. Rolladenführungsleisten falls vorhanden und Wasserschenkel (bis zu drei Flügeln je Fenster- oder Balkontürelement einsch. der Oberlichter), außen (außerhalb des Gebäudes), wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder siehe Tabelle  C) GEWERKESPEZIFISCHE VORBEMERKUNGEN Abs.4

Zwischenbeschichtung:
Brillux  Ventilack Seidenglanz 172 oder siehe Tabelle  C) GEWERKESPEZIFISCHE VORBEMERKUNGEN Abs.4

Schlussbeschichtung:
Brillux  Ventilack Seidenglanz 172 oder siehe Tabelle  C) GEWERKESPEZIFISCHE VORBEMERKUNGEN Abs.4

Farbton: nach Angabe der Bauleitung
Menge: 8,000 m²

**05.05.0030 Zulage: Fensteranstrich Mehraufwand bei Sprosseneinteilung**
Für Fenster mit zusätzlicher Sprosseneinteilungen
Menge: 8,000 m²

**05.05.0040 Holz - Treppengeländer-Pfosten lackieren (H=0,83)**
Treppengeländer-Pfosten wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Zwischenbeschichtung:
Brillux  2K-Aqua Seidenmattlack 2388  oder siehe Tabelle  C) GEWERKESPEZIFISCHE VORBEMERKUNGEN Abs.4

Schlussbeschichtung:
Brillux  2K-Aqua Seidenmattlack 2388  oder siehe Tabelle  C) GEWERKESPEZIFISCHE VORBEMERKUNGEN Abs.4

Farbton: nach Angabe der Bauleitung
Menge: 93,000 Stck

**05.05.0050 Kleinstreparaturen an Holzbauteilen bis ca. 4,0 cm²**
*** Bedarfsposition ohne GB
Kleinstreparaturen an Holzbauteilen bis ca. 4,0 cm² fachgerecht
ausführen
Menge: 1,000 Stck

**05.05.0060 Zulage: Materialanteil zur Vorposition**
*** Bedarfsposition ohne GB
Menge: 1,000 Stck

**05.05.0070 Geländerholme ergänzen**
*** Bedarfsposition ohne GB
Geländerholme ergänzen
Beschädigte oder fehlende Geländerholme durch neue
Geländerholm in gleicher Art gedrechselt ersetzen.
Menge: 1,000 Stck

**05.05.0080 Holz - Fensterbänke aufarbeiten -innen-**
Fensterbänke innen wie folgt behandeln: Den vorhandenen Altanstrich auf Haft- und Tragfähigkeit prüfen. Ein nicht tragfähiger Untergrund ist vollständig, wenn erforderlich auch ganzflächig, nach Art des Bieters zu entfernen. Flächen sind zu reinigen, anzulaugen und aufzurauhen. Vorhandene Übergänge zur Altbeschichtung sind beizuschleifen und zu spachteln. Freigelegte Flächen sind zu grundieren. Fugen, Löcher und Risse sind mit Holzspachtel auszuspachteln. Loser und schadhafter Kitt der Falze von Fenstern und Türen ist zu entfernen und mit Kitt beizuarbeiten. Vorhandene Eisenteile sind zu entrosten und mit Korrosionsschutz zu grundieren. Sämtliche Arbeiten wie das Entfernen von Altanstrichen, das Schleifen und Spachteln von Holzflächen und notwendige zusätzliche Grundier-, Zwischen und Schlussbeschichtungen sind in den Preis einzukalkulieren. einschl. aller Nebenarbeiten. Grundbeschichtung: Brillux  Hydro-PU-Tec Vorlack 2020 oder siehe Tabelle C) GEWERKESPEZIFISCHE VORBEMERKUNGEN Abs.4 Zwischenbeschichtung: Brillux  Hydro-PU-Tec Seidenmattlack 2088 oder siehe Tabelle C) GEWERKESPEZIFISCHE VORBEMERKUNGEN Abs.4 Schlussbeschichtung: Brillux  Hydro-PU-Tec Seidenmattlack 2088 oder siehe Tabelle C) GEWERKESPEZIFISCHE VORBEMERKUNGEN Abs.4 Farbton: nach Angabe der Bauleitung
Menge: 4,000 Stck

**05.05.0090 Holz - Handläufe lackieren**
-nur auf Anweisung der Bauleitung-

Holz - Handläufe (profiliert)  lackieren

Den vorhandenen Altanstrich auf Haft- und Tragfähigkeit prüfen. Ein nicht tragfähiger Untergrund ist vollständig, wenn erforderlich auch ganzflächig, nach Art des Bieters zu entfernen. Flächen sind zu reinigen, anzulaugen und aufzurauhen. Vorhandene Übergänge zur Altbeschichtung sind beizuschleifen und zu spachteln. Freigelegte Flächen sind zu grundieren. Fugen, Löcher und Risse sind mit Holzspachtel auszuspachteln
Sämtliche Arbeiten wie das Entfernen von Altanstrichen, das Schleifen und Spachteln von Holzflächen und notwendige zusätzliche Grundier-, Zwischen- und Schlussbeschichtungen sind in den Preis einzukalkulieren.
einschl. aller Nebenarbeiten

Grundbeschichtung:
Brillux  Hydro-PU-Tec Vorlack 2020  oder siehe Tabelle  C) GEWERKESPEZIFISCHE VORBEMERKUNGEN Abs.4

Zwischenbeschichtung:
Brillux  Hydro-PU-Tec Seidenmattlack 2088  oder siehe Tabelle  C) GEWERKESPEZIFISCHE VORBEMERKUNGEN Abs.4

Schlussbeschichtung:
Brillux  Hydro-PU-Tec Seidenmattlack 2088  oder siehe Tabelle  C) GEWERKESPEZIFISCHE VORBEMERKUNGEN Abs.4

Farbton: nach Angabe der Bauleitung
Menge: 30,000 lfm

**05.05.0100 Holz - Wasserschenkel lackieren**
Wasserschenkel wie folgt behandeln:

Offene Fugen und Gehrungen sind zu verleimen.
Die Grundbeschichtung ist an allen Pfosten bis zu einer Höhe von 10 cm aufzubringen.
Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.

Sämtliche Arbeiten wie das Entfernen von Altanstrichen, das Schleifen und Spachteln von Holzflächen und notwendige zusätzliche Grundier-, Zwischen- und Schlussbeschichtungen sind in den Preis einzukalkulieren.
einschl. aller Nebenarbeiten

Grundbeschichtung:
Brillux  Impredur Grund 835 oder siehe Tabelle  C) GEWERKESPEZIFISCHE VORBEMERKUNGEN Abs.4

Zwischenbeschichtung:
Brillux  Impredur Ventilack 822 oder siehe Tabelle  C) GEWERKESPEZIFISCHE VORBEMERKUNGEN Abs.4

Schlussbeschichtung:
Brillux  Impredur Ventilack 822 oder siehe Tabelle  C) GEWERKESPEZIFISCHE VORBEMERKUNGEN Abs.4

Farbton: nach Angabe der Bauleitung
Menge: 5,000 lfm

**05.05.0110 Zulage: Anstrich Farbton -mittel getönt-**
Mittel getönte Anstriche

Farbton: nach Vorgabe der Bauleitung
Menge: 1,000 m²

**05.05.0120 Zulage: Anstrich Farbton -satt getönt-**
Satt getönte Anstriche

Farbton: nach Vorgabe der Bauleitung
Menge: 1,000 m²

**05.05.0130 Zulage: Anstrich Farbton -Vollton-**
Vollton, Anstriche

Farbton: nach Vorgabe der Bauleitung
Menge: 1,000 m²

#### Abschnitt 05.06 Bodenbelagsarbeiten

**05.06.0010 alte Bodenbeläge entfernen**
Lose verlegte oder fest verklebte Bodenbeläge, Bahnenware oder Platten jeglicher Art, mit und ohne Schaumstoffrücken, von Auftrittsflächen der Holztreppenstufen, auch gewendelt und Podesten aufnehmen und entsorgen. Verschmutzungen sowie Klebereste sind vom Unterboden restlos bis zur tragfähigen Schicht zu entfernen. Die Entsorgung nach Abschluss der Arbeiten sind in den Preis einzukalkulieren.
Menge: 75,000 m²

**05.06.0020 Holztreppenstufen und Podeste spachteln**
Holztreppenstufen und Podeste spachteln

Holztreppenstufen und Podeste mit faserverstärkter Standfester Anhydritspachtelmasse fachgerecht und nach Herstellervorgabe verspachteln und glätten
Menge: 60,000 m²

**05.06.0030 Treppenkantenprofil Alu b:0,85**
Treppenkantenprofil Aluminium erneuern.

Altes Treppenkantenprofil entfernen und neues Treppenkantenprofil 30 x 30 mm liefern und montieren. Einschl. der erforderlichen Vor- und Nebenleistungen. Die Stufenkante ist ggf. vorher mit einem Reparaturwinkel zu begradigen.

Farbton: nach Vorgabe der Bauleitung
Menge: 100,000 lfm

**05.06.0040 Linoleum-Belag auf Holztreppenstufen und Podesten**
Linoleum-Bodenbelag als Bahnenware auf Holztreppenstufen und Podesten verlegen.

Geamtdicke 2,50 mm liefern und fachgerecht auf nach DIN 18365 vorbereitetem Untergrund und nach Herstellervorgabe im Klebeverfahren verlegen. Inkl. dauerelastischer Fugen als Randanschluss oder als Dehnungsfuge herstellen.

Joka  Jokalino

Linoleum Belag nach Wahl des Bieters

Farbton: nach Farbkonzept oder  nach Vorgabe der Bauleitung
Menge: 60,000 m²

**05.06.0050 Fugen fräsen und verschweißen**
Fugen fräsen und verschweißen

Verschweißen und Fräsen der Fugen von Linoleumbahnen, ohne Träger, mit belagkonformer
Schweißschnur, Durchmesser: 4 mm
Farbton nach Vorgabe der Bauleitung an Bodenbelag angepasst.
Menge: 27,000 m²

**05.06.0060 Anschlussfugen zu Setzstufen mit Silicon versiegeln**
Menge: 100,000 lfm

**05.06.0070 Erstpflege Linoleumbelag auf Holztreppenstufen und Podesten**
Erstpflege Linoleumbelag auf Holztreppenstufen und Podesten

Linoleum-Fußbodenbelag mit einer reinigungsfähigen
Erstversieglung fachgerecht und nach Herstellervorgabe imprägnieren.
Menge: 60,000 m²

**05.06.0080 Holz - Fussleisten u. Viertelstäbe lackieren**
Fussleisten und, falls vorhanden, Viertelstäbe lackieren.

Den vorhandenen Altanstrich auf Haft- und Tragfähigkeit prüfen. Ein nicht tragfähiger Untergrund ist vollständig, wenn erforderlich auch ganzflächig, nach Art des Bieters zu entfernen. Flächen sind zu reinigen, anzulaugen und aufzurauhen. Vorhandene Übergänge zur Altbeschichtung sind beizuschleifen und zu spachteln. Freigelegte Flächen sind zu grundieren. Fugen, Löcher und
Risse sind mit Holzspachtel auszuspachteln.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 85,000 lfdm

**05.06.0090 Zulage: Anstrich Farbton -mittel getönt-**
Mittel getönte Anstriche

Farbton: nach Vorgabe der Bauleitung
Menge: 1,000 m²

**05.06.0100 Zulage: Anstrich Farbton -satt getönt-**
Satt getönte Anstriche

Farbton: nach Vorgabe der Bauleitung
Menge: 1,000 m²

**05.06.0110 Zulage: Anstrich Farbton -Vollton-**
Vollton, Anstriche

Farbton: nach Vorgabe der Bauleitung
Menge: 1,000 m²

**05.06.0120 Estrichflächen streichen**
Untergrund auf Eignung, Trag-, und Haftfähigkeit prüfen. Sinter-, und minderfeste Schichten sowie haftungsfeindliche Substanzen restlos entfernen.  Bodenflächen ausreichend anrauhen. Grundanstrich mit einer auf den Untergrund und der gewählten Beschichtung abgestimmten Grundierung. Spachtelung kleinerer Ausbrüche und Schadstellen mit einer spachtelfähigen Mischung aus PU Bodenbeschichtung und feinem Quarzsand. Zwischen-, und Schlussbeschichtung mit einer PU Bodenbeschichtung nach Herstellervorgabe.

Brillux  Floortec PU-Bodensiegel ELF 847  oder siehe Tabelle  C) GEWERKESPEZIFISCHE VORBEMERKUNGEN Abs.4

Farbton: nach Angabe der Bauleitung
Menge: 8,000 m²

### Bereich 06 Stundenlohnarbeiten

#### Abschnitt 06.01 Facharbeiter

**06.01.0010 Maler - Geselle**
*** Bedarfsposition ohne GB
-nur nach Absprache mit der Bauleitung-

Stundenlohnarbeiten werden nur nach Erteilung gesonderter Beauftragung ausgeführt und vergütet. Die Kosten der Regiearbeit sind vorab der Bauleitung schriftlich anzugeben.
Die Abrechnung erfolgt nach Verrechnungssätzen gegen Nachweis der tatsächlich geleisteten Stunden
Menge: 15,000 Std

### Bereich 07 Anstricharbeiten Innenhof Türen

#### Abschnitt 07.01 Anstricharbeiten

**07.01.0010 Metall - Türen lackieren**
Metall - Türen wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grundbeschichtung:
Brillux  Impredur Grund 835 oder gleichwertig

Zwischenbeschichtungen:
Brillux  Hochglanzlack 840 oder gleichwertig

Schlussbeschichtung:
Brillux  Hochglanzlack 840 oder gleichwertig

Farbton: nach Angabe der Bauleitung
Menge: 1,750 m²

**07.01.0020 Holz - Türen und Zargen lackieren**
Zargen, Türen, Futter und Bekleidungen etc., wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder gleichwertig

Zwischenbeschichtung:
Brillux  Ventilack Seidenglanz 172 oder gleichwertig

Schlussbeschichtung:
Brillux  Ventilack Seidenglanz 172 oder gleichwertig

Farbton: nach Angabe der Bauleitung
Menge: 40,000 m²

#### Abschnitt 07.02 Stundenlohnarbeiten

*Hinweis: Hinweis*
Stoffe oder Bauteile, Bauhilfs- und Betriebsstoffe usw. werden zum Nachweis, nach den z.Zt. der Lieferung
gültigen Material-Tagespreisen,
vergütet.

Die Arbeitsberichte sind der Bauleitung innerhalb von 2 Werktagen zur
Anerkennung vorzulegen.

**07.02.0010 Maler - Geselle**
*** Bedarfsposition ohne GB
Menge: 20,000 Std

**07.02.0020**
Menge: 0,000

#### Abschnitt 07.03

**07.03.0010**
Menge: 0,000

**07.03.0020**
Menge: 0,000

USt %: 19,00
